# Muster-Leistungsbeschreibung
Leistungsbeschreibung (GAEB 90, DA81)
Währung: EUR

## Regeneration der Dachabdichtung
Datum: 18.09.25

### Titel 00001 Allgemeines

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Zusätzliche Vertragliche Regelungen

Alle in diesem Leistungsverzeichnis aufgeführten
Spezifikationen verstehen sich als Ergänzung
der jeweils relevanten Herstellervorschriften und
Normen.
Als Grundlage für Angebot und Ausführung gelten
zuerst
die jeweiligen Technischen Merkblätter
des Materialherstellers.
Für die Ausführung der Arbeiten sind die
Ausführungsanweisungen des Materialherstellers
unbedingt einzuhalten.

Werden andere als im Leistungsverzeichnis genannte
Materialien bzw. Systeme angeboten, so ist deren
Gleichwertigkeit durch entsprechende technische
Unterlagen (Eigenschaftsnachweise, Technische
Merkblätter des Materialherstellers u.ä.)
nachzuweisen.
Ohne entsprechende Produktbenennungen gilt das
ausgeschriebene System als angeboten.

Es dürfen nur die Produkte/Systeme eines
Materialherstellers angeboten werden.

Der Anbieter hat sich vor Angebotsabgabe über den
Umfang der auszuführenden Arbeiten zu überzeugen und
die örtlichen Gegebenheiten zu berücksichtigen.
Bedenken gegen die Art der in der Ausschreibung vor
gegebenen Ausführungen sind vor Beginn der Arbeit dem
Auftraggeber schriftlich mitzuteilen. Nachträge
außerhalb dieser Ausschreibung sind nur möglich, wenn
sie der örtlichen Bauleitung bzw. deren
Stellvertretung innerhalb einer angemessenen Frist vor
Ausführung mitgeteilt wurden und von dieser
ausdrücklich schriftlich genehmigt sind.

Der Materialhersteller hat den Nachweis eines
zertifizierten Qualitätsmanagementsystems nach DIN ISO
9001/2000 zu erbringen.

In die Einheitspreise sind alle Aufwendungen
einzurechnen,
die zur Erreichung des in der jeweiligen Position
beabsichtigten Endzustandes erforderlich werden.

Eine Leistung, die von den vorgesehenen technischen
Spezifikationen abweicht, darf angeboten werden, wenn
sie mit dem geforderten Schutzniveau in Bezug auf
Sicherheit, Gesundheit und Gebrauchstauglichkeit
gleichwertig ist.
Die Abweichung muss im Angebot eindeutig bezeichnet
sein.
Die Gleichwertigkeit ist mit dem Angebot nachzuweisen.

Baustoffe oder Bauteile, die dem Vertrag nicht
entsprechen,
sind auf Anordnung des Auftraggebers von der Baustelle
zu entfernen.

Der Auftragnehmer hat die Leistung im eigenen Betrieb
auszuführen. Mit schriftlicher Zustimmung des
Auftraggebers darf er sie an Nachunternehmer
übertragen.
Der Auftragnehmer hat bei Weitervergabe von
Bauleistungen an Nachunternehmer die Verdingungsordnung
für Bauleistung (VOB) zugrunde zu legen.

Der Auftragnehmer hat die Nachunternehmer dem
Auftraggeber vor Auftragserteilung schriftlich zu
nennen.

Der Aufragnehmer übernimmt gemäß VOB, Teil B/§ 13,
die Gewähr, dass seine Leistung zur Zeit der Abnahme
die
vertraglichen zu gesicherten Eigenschaften hat,
den anerkannten Regeln der Technik entspricht und
nicht mit Fehlern behaftet ist, die den Wert oder die
Tauglichkeit zu dem gewöhnlichen oder nach dem Vertrag
vorausgesetzten Gebrauch aufheben oder mindern.
Mit dem Tag der Abnahme gilt eine Gewährleistung nach
VOB, Teil B/§ 13 Absatz 4, als vereinbart.

*Hinweis*
Hinweis zur Regeneration von
Flachdächern

Die Regeneration von Flachdächern stellt eine
nachhaltige und effiziente Lösung zur Verlängerung
der Lebensdauer bestehender Dachkonstruktionen dar.
Basierend auf den Vorgaben des Gebäudeenergiegesetzes
ermöglicht diese Maßnahme unter bestimmten
Voraussetzungen die Sanierung von Dächern, ohne dass
eine vollständige energetische Neubewertung der
gesamten Dachfläche erforderlich ist.

Das Produkt MB PUReactive+ dient hierbei als
Beschichtung bzw. Regenerationslage und wird
begrifflich und normativ von der Abdichtung abgegrenzt,
so dass keine energetische Sanierung gemäß GEG
erforderlich ist. Dies ermöglicht eine vollwertige
Aufwertung der bestehenden Flachdachabdichtung mit MB
PUReactive+ als vollwertige Abdichtung gemäß der
europäischen EAD-Richtlinie EAD 0303-50-00-0402.
Darüber hinaus ist MB PUReactive+ nach DIN EN 13501-1
als schwer entflammbar (B-S1-d0) geprüft. Darüber
hinaus erfüllt MB PUReactive+ die Anforderungen an
harte Bedachungen.

Details und Anschlüsse können bzw. werden zusätzlich
mit Remmers MB PUReactive TX und Vlieseinlage gemäß
Flachdachrichtlinie und DIN 18531 abgedichtet.

Vor dem Aufbringen der Regenerationsschicht ist der
vorhandene Dachaufbau auf Tragfähigkeit,
Windsogsicherheit und bauphysikalische
Funktionsfähigkeit zu überprüfen. Es ist
sicherzustellen, dass die Wärmedämmung trocken ist
oder getrocknet werden kann und dass Blasen, Risse,
Spannungen oder Wellen im Dachmaterial beseitigt sind.

Mit der Regeneration wird ein wichtiger Beitrag zur
Werterhaltung und Nachhaltigkeit im Bereich der
Flachdachsanierung geleistet

**00001.0001 Baustelleneinrichtung**
Geräte, Werkzeuge und sonstige Betriebsmittel, die zur
vertragsgemäßen
Erfüllung der Bauleistungen erforderlich sind, auf die
Baustelle bringen,
bereitstellen und soweit der Geräteeinsatz nicht
gesondert berechnet wird,
betriebsfertig aufstellen einschl. der dafür
notwendigen Arbeiten.
Baubüros, Unterkünfte, Werkstätten, Lagerschuppen
und dergleichen, soweit
erforderlich, an- und abtransportieren, aufbauen und
einrichten.
Kosten für Vorhalten, Unterhalten und Betreiben der
Geräte, Anlagen und
Einrichtungen werden nicht mit dieser Pauschale,
sondern mit den
Einheitspreisen der entsprechenden Teilleistung
vergütet.
Einheit: m2

**00001.0002 Absturzsicherung**
Montieren einer temporären Absturzsicherung an der
Dachrandbrüstung im Bereich der jeweiligen
Arbeitsfläche.
Einheit: m

### Titel 00002 Untergrundvorbereitung

**00002.0001 Dachbahnen**
Eventuelle Beulen, Blasen, Falten und nicht
festsitzende Dachbahnen abstoßen. Unebenheiten sind zu
egaliseren. Dachfläche von Verunreinigungen säubern.
Anfallenden Schutt abtransportieren.
Einheit: m2

**00002.0002 Kiesschüttung**
Vorhandene Kiesschüttung aufnehmen und entsorgen.
Einheit: m2

**00002.0003 Blitzschutzanlage**
Vorhandene Blitzschutzanlage demontieren und ggf.
entsorgen. neu. bzw. remontage und Prüfung erfolgt
nach den gestzlichen Bestimmungen durch eine Fachfirma.
Einheit: m

### Titel 00003 Untergrundvorbehandlung

**00003.0001 Grundreinigung**
Vorbereitung des Untergrundes durch Grundreinigung im
geeigneten Verfahren.
Verfahren: ?????
Einheit: m2

**00003.0002 Schleifen des Untergrundes**
Vorbereitung des Untergundes gemäß Systembeschreibung
oder der Tabelle für die Untergrundvorbehandlung durch
Schleifen mit geeigneten Schleifgeräten inkl.
Reinigung, der Aufnahme, Abtransport und
ordnungsgemäßer Entsorgung von anfallendem Bauschutt.
Einheit: m2

**00003.0003 Fräsen verunreinigter Oberflächen**
Abtragen verunreinigter Oberflächen des Betons/
Estrichs mittels geeigneter Fräse ca. 5 mm tief, um
einen haft- und tragfähigen Untergrund zu erhalten.
Position ist inkl. der Aufnahme, dem Abtransport und
ordnungsgemäßer Entsorgung des Fräsgutes.
Einheit: m2

**00003.0004 Vorbereitung für Grundierung**
Vorbereitung des Untergrundes mit einem
Universallösemittel zum Verdünnen und Reinigen von
nicht ausreagierten Reaktionsharzen.

Produkt: Remmers Verdünnung V103

Produktanforderungen:
Dichte (20 °C): ca. 0,9 g/cm³
Flammpunkt: ca. 32 °C

Verbrauch:
je nach Anwendung
Remmers Verdünnung V103 <5699>
Einheit: m2

### Titel 00004 Grundierung

**00004.0001 1K-Primer für Kunststoff- und Elastomerbahnen**
Aufbringen einer 1-komponentigen Grundierung  für
Kunststoff- und Elastomerbahnen.

Produkt: Remmers MB PUReactive P-1
oder glw.

Produktkenndaten:
Spezifisches Gewicht: 0,75 g/cm³
Konsistenz: flüssig
Farbe: leicht gelblich

Angebotenes Produkt:______________

Verbrauch:
ca. 75ml/m²
Remmers MB PUReactive P-1 <4150>
Einheit: m2

### Titel 00005 Detailabdichtung

*Hinweis*
Remmers Detailabdichtung

Herstellung der Detailabdichtung mit Remmers MB
PUReactive TX und dem Spezialvlies Remmers MB
PUReactive F-Serie.
Das Abdichtungssystem MB PUReactive besitzt eine
Zulassung nach EAD 0303-50-00-0402 (ehemals ETAG 005)
mit den Nutzungskategorien W3, P1-P4, S1-S4, Tl4, TH4
S/W2, Brandverhalten Klasse B-s1, d0 (DIN EN 13501-1)
und BROOF (t1, t3 und t4).

Das Produkt weist eine mehr als 3 mm geprüfte
Rissüberbrückung auf und ist sowohl streich-, roll-
als auch spritzfähig.

**00005.0001 Wandanschluss**
Herstellen einer Abdichtung mit einer Hybridabdichtung
für Flachdächer und Balkone inkl. der Einarbeitung
eines Spezialvlieses im Bereich Wandanschluss.

Produkt: Remmers PUReactive TX inkl. MB PUReactive
F-Serie oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 110 g/m²
Remmers MB PUReactive F-serie
ca. 3,0 kg/m² bei 2,1 mm Trockenschichtdicke
Remmers MB PUReactive TX <2980>
Einheit: m2

**00005.0002 Dachgully**
Herstellen einer Abdichtung mit einer Hybridabdichtung
für Flachdächer und Balkone inkl. der Einarbeitung
eines Spezialvlieses für die Dachgullys.

Produkt: Remmers PUReactive TX inkl. MB PUReactive
F-Serie oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 3,0 kg/m² bei 2,1 mm Trockenschichtdicke
Remmers MB PUReactive TX <2980>
ca. 110 g/m²
Remmers MB PUReactive F-serie
Einheit: St

**00005.0003 Durchdringung**
Herstellen einer Abdichtung mit einer Hybridabdichtung
für Flachdächer und Balkone inkl. der Einarbeitung
eines Spezialvlieses für die Durchdringungen.

Produkt: Remmers PUReactive TX inkl. MB PUReactive
F-Serie oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 110 g/m²
Remmers MB PUReactive F-serie
ca. 3,0 kg/m²  bei 2,1 mm Trockenschichtdicke
Remmers MB PUReactive TX <2980>
Einheit: St

**00005.0004 Randabschluss mit vorgehängter Rinne**
Herstellen einer Abdichtung mit einer Hybridabdichtung
für Flachdächer und Balkone inkl. der Einarbeitung
eines Spezialvlieses für die Randabschlüsse mit
vorgehängter Rinne.

Produkt: Remmers PUReactive TX inkl. MB PUReactive
F-Serie oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 3,0 kg/m²  bei 2,1 mm Trockenschichtdicke
Remmers MB PUReactive TX <2980>
ca. 110 g/m²
Remmers MB PUReactive F-serie
Einheit: m

**00005.0005 Randabschluss Attika**
Herstellen einer Abdichtung mit einer Hybridabdichtung
für Flachdächer und Balkone inkl. der Einarbeitung
eines Spezialvlieses für die Randabschlüsse Attika.

Produkt: Remmers PUReactive TX inkl. MB PUReactive
F-Serie oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 3,0 kg/m²  bei 2,1 mm Trockenschichtdicke
Remmers MB PUReactive TX <2980>
ca. 110 g/m²
Remmers MB PUReactive F-serie
Einheit: m2

**00005.0006 Lichtkuppel**
Herstellen einer Abdichtung mit einer Hybridabdichtung
für Flachdächer und Balkone inkl. der Einarbeitung
eines Spezialvlieses für die Lichtkuppeln.

Produkt: Remmers PUReactive TX inkl. MB PUReactive
F-Serie oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 110 g/m²
Remmers MB PUReactive F-serie
ca. 3,0 kg/m²  bei 2,1 mm Trockenschichtdicke
Remmers MB PUReactive TX <2980>
Einheit: m

### Titel 00006 Fugenabdichtung

*Hinweis*
Remmers Fugenabdichtung

Herstellung der Detailabdichtung mit Remmers MB
PUReactive TX und dem Spezialvlies Remmers MB
PUReactive F-Serie.
Das Abdichtungssystem MB PUReactive besitzt eine
Zulassung nach EAD 0303-50-00-0402 (ehemals ETAG 005)
mit den Nutzungskategorien W3, P1-P4, S1-S4, Tl4, TH4
S/W2, Brandverhalten Klasse B-s1, d0 (DIN EN 13501-1)
und BROOF(t1, t3 und t4).
Das Produkt weißt eine mehr als 3mm geprüfte
Rissüberbrückung auf und ist wohl Streich-, roll- als
auch spritzfähig.

**00006.0001 Bewegungsfuge**
Herstellen einer Abdichtung mit einer Hybridabdichtung
für Flachdächer und Balkone inkl. der Einarbeitung
eines Spezialvlieses für die Bewegungsfugen.

Produkt: Remmers PUReactive TX inkl. MB PUReactive
F-Serie und der Remmers Rundschnur oder glw.

Produkteigenschaften:
- Zugelassen nach EAD 0303-50-00-0402 (ehemals ETAG
005)

- Druckwasserdicht
- Geruchsneutral
- Lösemittelfrei
- Mechanisch widerstandsfähig
- Hoch Witterungsstabil (UV, IR, etc.)
- Streich- und rollfähig
- Spritzfähig mit geeigneter Maschinentechnik
- Mehr als 3 mm geprüfte Rissüberbrückung
- Hochflexibel, dehnfähig und dauerelastisch
- Sehr gute Haftung auf diversen Untergründen
- Standfest
- Hohe Haftzugfestigkeit
- Frost-Tausalzbeständig

Produktkenndaten:
Dichte: Ca. 1,21 kg/dm³
Rissüberbrückung: ? 3 mm (bei ? 2 mm
Trockenschichtdicke)
Schichtdicke 1,1 mm Nassschichtdicke ergibt ca. 1 mm
Trockenschichtdicke
Topfzeit: Max. 90 Min. (20 °C, 50 % rel. F.)
Wasserdampfdiffusionswiderstand: ? = 2155
Begehbar: nach ca. 5 Stunden für 2 mm Schichtdicke (20
°C, 50 % rel. F.)
Brandverhalten Klasse B-s1, d0 (DIN EN 13501-1)
BROOF (t1, t3 und t4) (EN 13501-5)
Durchtrocknungszeit: Ca. 5 Std. für 2 mm Schichtdicke
(20 °C, 50 % rel. F.)
Konsistenz: Fließfähig

Stufen der Nutzungskategorien nach ETAG 03050-00-0402
Nutzungsdauer: W3 (25 Jahre)

Widerstand gegen mechanische Beschädigung
(Perforation): Verformbarer Untergrund und
nicht-verformbarer

Untergrund, P1 bis P4 (gering bis besonders)

Dachneigung: S1 bis S4 (alle Dachneigungen)

Niedrigste Oberflächentemperatur: TL4 (-30 °C)

Höchste Oberflächentemperatur: TH4 (90 °C)

Klassifizierung hinsichtlich Grundanforderung 3: S/W2

Verbrauch:
ca. 3,0 kg/m²  bei 2,1 mm Trockenschichtdicke
Remmers MB PUReactive TX <2980>
ca. 110 g/m²
Remmers MB PUReactive F-serie <4020>
1 m/m
Remmers Rundschnur <4260>
Einheit: m

### Titel 00007 Flächenabdichtung

*Hinweis*
Remmers Flächenabdichtung mit MB
PUReactive+

Herstellung der Flächenabdichtung mit Remmers MB
PUReactive+.
Das Abdichtungssystem MB PUReactive+ besitzt eine
Zulassung nach EAD 0303-50-00-0402 (ehemals ETAG 005)
mit den Nutzungskategorien W3, P1-P4, S1-S4, Tl4, TH4
S/W2, Brandverhalten Klasse B-s1, d0 (DIN EN 13501-1)
und BROOF(t1, t2, t3 und t4) (EN 13501-5).

Das Produkt weißt eine mehr als 3mm geprüfte
Rissüberbrückung auf und ist wohl Streich-, roll- als
auch spritzfähig.

**00007.0001 Fehlstellen und Vertiefungen > 3mm mit MB PUReactive+**
Offene Fugen so wie Fehlstellen, Mörteltaschen,
Vertiefungen oder Ausbrüche > 3mm mit einem Mörtel
aus der rissüberbrückenden
Hybridabdichtung verschnitten mit ofengetrocknetem
Quarzsand verschließen.

Gewähltes Produkt: Remmers MB PUReactive+ und Remmers
Selectmix 0/10 oder gleichwertig.

Produkteigenschaften
- Zugelassen nach EAD 0303-50-00-0402 (ehemals ETAG
005)

- Faserverstärkt
- Druckwasserdicht
- Geruchsneutral
- Lösemittelfrei
- Mechanisch widerstandsfähig
- Hoch Witterungsstabil (UV, IR, etc.)
- Streich- und rollfähig
- Spritzfähig mit geeigneter Maschinentechnik
- Mehr als 3 mm geprüfte Rissüberbrückung
- Hochflexibel, dehnfähig und dauerelastisch
- Sehr gute Haftung auf diversen Untergründen
- Hohe Haftzugfestigkeit
- Frost-Tausalzbeständig

Produktkenndaten:
Dichte: Ca. 1,4 kg/dm³
Rissüberbrückung: ? 3 mm (bei ? 2 mm
Trockenschichtdicke)
Schichtdicke 1,1 mm Nassschichtdicke ergibt ca. 1 mm
Trockenschichtdicke
Topfzeit: Max. 90 Min. (20 °C, 50 % rel. F.)
Wasserdampfdiffusionswiderstand: ? = 2748
Begehbar: nach ca. 5 Stunden bei 2 mm Schichtdicke (20
°C, 50 % rel. F.)
Brandverhalten Klasse B-s1, d0 (DIN EN 13501-1)
BROOF (t1, t2, t3 und t4) (EN 13501-5)
Durchtrocknungszeit: Ca. 5 Std. für 2 mm Schichtdicke
(20 °C, 50 % rel. F.)
Konsistenz: Fließfähig

Stufen der Nutzungskategorien nach ETAG 03050-00-0402
Nutzungsdauer: W3 (25 Jahre)

Widerstand gegen mechanische Beschädigung
(Perforation): Verformbarer Untergrund und nicht
verformbarer

Untergrund, P1 bis P4 (gering bis besonders)

Dachneigung: S1 bis S4 (alle Dachneigungen)

Niedrigste Oberflächentemperatur: TL4 (-30 °C)

Höchste Oberflächentemperatur: TH4 (90 °C)

Klassifizierung hinsichtlich Grundanforderung 3: S/W2

Verbrauch:
ca. 3,7 kg/m² bei 2,0 mm Trockenschichtdicke
Remmers MB PUReactive+ <2982>
Verbrauch je nach Anwendung
Remmers Selectmix RMS <6750>
Einheit: m2

**00007.0002 M2/R4/PCC I Betonersatz (Betofix R4 EM rapid)**
*** Bedarfsposition ohne GB
Reprofilierung von Schadstellen in Betonbodenflächen
mit einem 1-komponentigen, hochfesten, schnell
reagierenden
PCC-Estrichmörtel.

Bauteil: ___________

Schichtdicke:_______cm

Produkt: Remmers Betofix R4 EM rapid

Produktanforderungen:
Hohe mechanische Widerstandsfähigkeit
Schnell erhärtend
Schwindarm
Spannungsarm und rissfrei erhärtend
Maschinengängig
Brandverhalten: Klasse A1fl
Druckfestigkeit n. 28 d: ? 50 N/mm²
Biegezugfestigkeit (28 d):  ? 8,0 N/mm² (EN 13892)
Größtkorn : 5 mm
Estrich gemäß DIN EN 13813: CT ? C 50 ? F8 ?
B1,5

Angebotenes Produkt:______________

Verbrauch:
Ca. 2,0 kg/m²/mm Schichtdicke, bzw. ca. 2,0 kg/dm³
Remmers Betofix R4 EM rapid <1094>
Einheit: m2

**00007.0003 Kontaktschicht mit MB PUReactive+**
Lunker, Poren, Putzrillen oder Fehlstellen < 3 mm
auf mineralischen Untergründen mittels einer
Kontaktschicht aus einer rissüberbrückenden,
Hybridabdichtung verschließen und egalisieren.

Gewähltes Produkt:
Remmers MB PUReactive+ oder gleichwertig

Produkteigenschaften
- Zugelassen nach EAD 0303-50-00-0402 (ehemals ETAG
005)

- Faserverstärkt
- Druckwasserdicht
- Geruchsneutral
- Lösemittelfrei
- Mechanisch widerstandsfähig
- Hoch Witterungsstabil (UV, IR, etc.)
- Streich- und rollfähig
- Spritzfähig mit geeigneter Maschinentechnik
- Mehr als 3 mm geprüfte Rissüberbrückung
- Hochflexibel, dehnfähig und dauerelastisch
- Sehr gute Haftung auf diversen Untergründen
- Hohe Haftzugfestigkeit
- Frost-Tausalzbeständig

Produktkenndaten:
Dichte: Ca. 1,4 kg/dm³
Rissüberbrückung: ? 3 mm (bei ? 2 mm
Trockenschichtdicke)
Schichtdicke 1,1 mm Nassschichtdicke ergibt ca. 1 mm
Trockenschichtdicke
Topfzeit: Max. 90 Min. (20 °C, 50 % rel. F.)
Wasserdampfdiffusionswiderstand: ? = 2748
Begehbar: nach ca. 5 Stunden bei 2 mm Schichtdicke (20
°C, 50 % rel. F.)
Brandverhalten Klasse B-s1, d0 (DIN EN 13501-1)
BROOF (t1, t2, t3 und t4) (EN 13501-5)
Durchtrocknungszeit: Ca. 4 Std. für 2 mm Schichtdicke
(20 °C, 50 % rel. F.)
Konsistenz: Fließfähig

Stufen der Nutzungskategorien nach ETAG 03050-00-0402
Nutzungsdauer: W3 (25 Jahre)

Widerstand gegen mechanische Beschädigung
(Perforation): Verformbarer Untergrund und nicht
verformbarer

Untergrund, P1 bis P4 (gering bis besonders)

Dachneigung: S1 bis S4 (alle Dachneigungen)

Niedrigste Oberflächentemperatur: TL4 (-30 °C)

Höchste Oberflächentemperatur: TH4 (90 °C)

Klassifizierung hinsichtlich Grundanforderung 3: S/W2

Verbrauch:
Abhängig vom Untergrund,
ca. 0,5 kg/m² Remmers MB PUReactive+ <2982>
Einheit: m2

**00007.0004 Flächenabdichtung mit MB PUReactive+**
Herstellen einer Dachabdichtung mit einer
Hybridabdichtung für Flachdächer und Balkone.

Produkt: Remmers PUReactive+

Produkteigenschaften
- Zugelassen nach EAD 0303-50-00-0402 (ehemals ETAG
005)

- Faserverstärkt
- Druckwasserdicht
- Geruchsneutral
- Lösemittelfrei
- Mechanisch widerstandsfähig
- Hoch Witterungsstabil (UV, IR, etc.)
- Streich- und rollfähig
- Spritzfähig mit geeigneter Maschinentechnik
- Mehr als 3 mm geprüfte Rissüberbrückung
- Hochflexibel, dehnfähig und dauerelastisch
- Sehr gute Haftung auf diversen Untergründen
- Hohe Haftzugfestigkeit
- Frost-Tausalzbeständig

Produktkenndaten:
Dichte: Ca. 1,4 kg/dm³
Rissüberbrückung: ? 3 mm (bei ? 2 mm
Trockenschichtdicke)
Schichtdicke 1,1 mm Nassschichtdicke ergibt ca. 1 mm
Trockenschichtdicke
Topfzeit: Max. 90 Min. (20 °C, 50 % rel. F.)
Wasserdampfdiffusionswiderstand: ? = 2748
Begehbar: nach ca. 5 Stunden bei 2 mm Schichtdicke (20
°C, 50 % rel. F.)
Brandverhalten Klasse B-s1, d0* (DIN EN 13501-1)
BROOF (t1, t2, t3 und t4) (EN 13501-5)
Durchtrocknungszeit: Ca. 5 Std. für 2 mm Schichtdicke
(20 °C, 50 % rel. F.)
Konsistenz: Fließfähig

Stufen der Nutzungskategorien nach ETAG 03050-00-0402
Nutzungsdauer: W3 (25 Jahre)

Widerstand gegen mechanische Beschädigung
(Perforation): Verformbarer Untergrund und nicht
verformbarer

Untergrund, P1 bis P4 (gering bis besonders)

Dachneigung: S1 bis S4 (alle Dachneigungen)

Niedrigste Oberflächentemperatur: TL4 (-30 °C)

Höchste Oberflächentemperatur: TH4 (90 °C)

Klassifizierung hinsichtlich Grundanforderung 3: S/W2

* Diese Klassifizierung gilt für folgende
Endanwendungen: Das Produkt muss direkt und ohne
Luftspalt aufgebracht werden auf flächige Baustoffe,
die der Klasse A1 oder A2-s1, d0 nach EN 13501-1
entsprechen und eine Dicke von mind. 6 mm und eine
Rohdichte von mind. 1350 kg/m² aufweisen müssen.
Andernfalls ist das Brandverhalten mit der "Klasse E"
zu bewerten.

Verbrauch:
ca. 3,7 kg/m² bei 2,0 mm Trockenschichtdicke
Remmers MB PUReactive+ <2982>
Einheit: m2

### Titel 00008 Entsorgung

**00008.0001 Entsorgung**
Entsorgung aller Abfälle und Sondermüllstoffe
entsprechend den derzeitig gültigen Gesetzen und
Durchführungsverordnungen.
Einheit: St
